# Sanierung und Weiterentwicklung der Stadtteilbibliothek Am Stern in Potsdam Johannes-Kepler-Platz 1
Angebotsaufforderung (GAEB DA XML 3.2, DA83)
Projekt: Bib Am Stern
Projektbezeichnung: Sanierung und Weiterentwicklung der Stadtteilbibliothek Am Stern in Potsdam  Johannes-Kepler-Platz 1
Währung: EUR
Vergabeart: Öffentliche Ausschreibung
Auftraggeber: Kommunaler Immobilien Service (KIS), Eigenbetrieb der Landeshauptstadt Potsda, Friedrich-Ebert-Straße 79/81, 14469 Potsdam
Erstellt mit: AVAPLAN, AVAPLAN win64bit 25.1.7.4120, 18.02.2026

## Baubeschreibung
Baubeschreibung

Bei dem Baugelände handelt es sich um ein innerstädtisches Grundstück am südlichen Rand des Johannes-Kepler-Platzes in Potsdam. Das Gebäude der Stadtbibliothek wurde Anfang der 1980er Jahre errichtet und gehört zu den stadtbildprägenden Gebäuden des Stadtteils. Das Gebäude wurde bis zur jetzt anstehenden Sanierung dem Namen entsprechend als Stadtteilbibliothek genutzt.
Es handelt sich um eine eingeschossige Stützen Riegelkonstruktion aus Stahlbeton- und Leichtbetonelementen. Die Dachkonstruktion besteht in zeittypischen Bauweise aus einem HP-Schalen-Dach.
Gegenstand der Baumaßnahme ist die geplante Sanierung und Weiterentwicklung der
Stadtteilbibliothek Am Stern. Das Bauvorhaben stellt ein zentrales Vorhaben der
Landeshauptstadt Potsdam am Standort Johannes-Kepler-Platz dar und ist essenziell für die
nachhaltige Sicherung dieser wichtigen Bildungs- und Kultureinrichtung. Das Projekt stärkt
durch die Herstellung uneingeschränkter Barrierefreiheit sowie die Verbesserung der
Nutzungs- und Aufenthaltsqualität insbesondere für vulnerable Gruppen die Zugänglichkeit
und Nutzbarkeit für alle Menschen. Dadurch wird die Einrichtung als Ort des
Zusammenkommens und der sozialen Integration weiterentwickelt und zukunftsfähig gestaltet.
Das Projekt wird u.a. durch das Bundesprogramm zur Sanierung kommunaler Einrichtungen in den Bereichen Sport, Jugend und Kultur sowie durch die Städtebauförderung von Bund und
Land "Sozialer Zusammenhalt" finanziert. Die Fertigstellung der Baumaßnahme hat bis Ende
2026 zu erfolgen.
Ein zentraler Bestandteil der geförderten Baumaßnahme ist die Errichtung eines
Gebäudeanbaus in Richtung Johannes-Kepler-Platz, der eine Erweiterung der Nutzungsflächen sowie eine erhöhte Aufenthaltsqualität ermöglicht. Neben dem Anbau sind die energetische Ertüchtigung sowie weitere Sanierungsmaßnahmen essenzielle Bestandteile des Fördermittelbescheides zur Baumaßnahme. Die energetische Sanierung, Umgestaltung und Weiterentwicklung der Bibliothek ist Teil der geplanten Transformation des Johannes-Kepler-Platzes zu einem Bereich mit erhöhter Aufenthaltsqualität und weiteren Klimaanpassungsmaßnahmen.

Folgende konkrete Maßnahmen sind u.a. vorgesehen:

Gebäudeumbau- und -sanierung und Innenausbau:
•  Ertüchtigung der Gebäudehülle sowie Erneuerung der technischen Anlagen, unter
Verwendung regenerativer Energien. Erreichung Effizienzgebäude-Stufe 55
•  Umbau der Innen- zu einer Außenentwässerung als Anpassung der Regenentwässerung
an Starkregenereignisse
•  Errichtung eines Gebäudeanbaus in Richtung Johannes-Kepler-Platz
•  Energetische Sanierung der Gebäudehülle und Klimaresilienz
•  Barrierefreier Zugang zu allen Nutzungsbereichen durch geeignete bauliche
Maßnahmen.
•  Zukunftsfähige nutzungsspezifische Renovierung der Bibliothek zur Stärkung der
Attraktivität der Einrichtung sowie zur Erhöhung der Nutzungs- und
Aufenthaltsqualität.
•  Ertüchtigung des Wärmedämmverbundsystems (WDVS), Anbau einer nachhaltigen
Keramik-Vorhangfassade
•  Dämmung der Bodenplatte
•  Verbesserung des sommerlichen Wärmeschutzes
•  Einbau umfangreicher Möbel- und Regaleinbauten sowie Akustikbekleidungen

Die Baustelle wird über eine östlich herzurichtende Zufahrt von der Newtonstraße abgewickelt.
Durch die angrenzende Fußgängerzone und die beengten Verhältnisse ist das Befahren mit größeren Baufahrzeuge nur unter erschwerten Bedingungen möglich (s. Baustelleneinrichtungsplan).
Die Baustelleneinrichtung muss auf dem angrenzenden Flurstück 1190 realisiert werden.
Aufgrund der stadtzentralen Lage und hoher Personenfrequentierung sind staub und erschütterungsarme Maßnahmen vorzusehen.

Für die Stellung eines Unterkunftscontainers für Umkleide- und Pausenzwecke hat der AN selbst zu sorgen. Die Aufstellung darf nur innerhalb der Baustelleneinrichtung ion Abstimmung mit der OÜ erfolgen.

Bauleistungen dieses Leistungsverzeichnisses
Das Leistungsverzeichnis:
- Einbringen Bodendämmung, inkl. Anpassen an bauseits verlegte Rohrleitungen und Bodenkanäle
- Einbringen Gussasphaltestrich auf bauseits verlegten Flächendämmelementen der Fußbodenheizung Bauart B
- Schleifen der Estrichoberfläche bis zur Erreichung einer terrazzoähnlichen fertigen Oberfläche

Bei den nachstehend beschriebenen Arbeiten handelt es sich um das Ausführen von Leistungen im Sinne der Normen u.a.:
DIN 18353 - Estricharbeiten
DIN 18332 - Naturwerksteinarbeiten

Bauabschnitte

Die Ausführung der Leistungen erfolgt in einem Bauabschnitt. Jedoch ist nach Verlegung der Bodendämmung zunächst der Einbau der Fußbodenheizung, d.h. Dämmungs- und Asphaltarbeiten gemäß LV können nicht in einem Zuge erfolgen. Hier ist eine Unterbrechung von ca.drei Wochen einzukalkulieren.

Des weiteren werden folgende Abkürzungen im Leistungsverzeichnis verwendet:

AG:  Auftraggeber
AN:  Auftragnehmer
OÜ:  Objektüberwachung des Auftraggebers
TWPL:  Tragwerksplaner
HLSPL: Fachplaner Heizung / Lüftung / Sanitär
EPL:  Fachplaner Elektro
SG:  Schadensgutachter
BG:  Baugrundgutachter
BSG:  Brandschutzgutachter
STB:  Stahlbeton
GK:  Gipskarton
MW:  Mauerwerk

## Anlagenverzeichnis
Anlagenverzeichnis
1. Objektbezogener Lageplan M 1:250
2. Grundriss EG_6013_01_BM0285_000_05_731_0_GR_EG-_1_02_2025, M 1:50
3. Schnitte ABC_6013_01_BM0285_000_05_731_0_SN_AA-_-_01_2025, M 1:50
4. Ansichten Nord u. Ost_6013_01_BM0285_000_05_731_0_AN_NO-_0_00_2025, M 1:50
5. Ansichten Süd u. West_6013_01_BM0285_000_05_731_0_AN_SW-_0_00_2025, M 1:50
6. Bodenaufbauten Neubau BA40-07_6013_01_BM0285_000_05_731_0_DT_BA-_2_01_2025, M 1:10
7. Baustelleneinrichtungsplan BA01 Architekt M 1:250
8. Grobablaufplan
9. Anlage Bauweise, Baustoffe und Konstruktion des Kommunalen Immobilienservice der Stadt Potsdam (KIS)
10. Anlage 1 Übersichtstabelle aller Qualitätsanforderungen gemäß QN 1 bis 5 (sortiert nach Bauproduktgruppen), Bewertungssystem Nachhaltiges Bauen (BNB) Büro- und Verwaltungsgebäude / Unterrichtsgebäude / Laborgebäude BNB_BN 1.1.6

## Ergänzende Besondere Vertragsbedingungen
Ergänzende Besondere Vertragsbedingungen

Grundlage des Vertragsverhältnisses ist die VOB, Teil B in der beim Vertragsabschluss eingeführten Fassung.
Für Vorbereitung und Ausführung der Leistungen gelten neben den Regelungen der DIN 18299 - ATV "Allgemeine Regelungen für Bauarbeiten jeder Art" alle zur Ausführung relevanten Normen und Richtlinien.

Bei Unstimmigkeiten gilt in folgender Reihenfolge:
1. zuerst das geprüfte Angebot und dessen gültigen Preise
2. beigefügte Pläne und Zeichnungen
3. dieses Leistungsverzeichnis mit den Langtexten der Positionen
4. die letztgültige Fassung der VOB/B+C,
5. weitere Gesetze (BGB, BbgBO, allgemeine technsiche Baubestimmungen etc.)
6. einschlägige DIN-Normen, Allgemein anerkannter Regeln der Technik etc.

Ergänzend gilt folgendes:
Für die Durchführung der Arbeiten ist eine verantwortliche Person zu benennen, die über eine ausreichende Qualifikation verfügt und während der gesamten Bauzeit die Arbeiten leitet
und anwesend ist. Die verantwortliche Person muss fachliche Probleme erkennen können und fließend Deutsch sprechen.

Name:  '.........................................'
  (vom Bieter einzutragen)
Ausbildung:  '.........................................'
  (vom Bieter einzutragen)

Zur Abstimmung und zur Koordination der Arbeiten der einzelnen Firmen werden wöchentliche Baubesprechungen durchgeführt. Die Teilnahme eines verantwortlichen, entscheidungsbefugten Vertreters des AN ist Teil der Koordinierungspflicht.

## VE10-GUSSASPHALTESTRICH- UND TERRAZZOARBEITEN
Datum: 14.02.2026
EP-Anteile: Löhne; Stoffe; Geräte; Sonstige

### Abschnitt 1 ESTRICHARBEITEN-GUSSASPHALT

#### Titel 1.1 VORBEREITENDE ARBEITEN UND DÄMMARBEITEN

**1.1.10 Nachweisführung und Dokumentation schadstofffreie Materialwahl**
*** Pauschalposition
Nachweisführung und Dokumentation, der Einhaltung der schadstofffreien Materialwahl

Folgender Nachweis ist zu erbringen:  Alle verwendeten Materialien haben die Anforderungen an schadstofffreie Materialwahl gemäß den Anforderungen des Bewertungssystems Nachhaltiges Bauen BNB Qualitätsniveau  2 und 5 gem. BNB_BN/UN 1.1.6 (Anlage 1 und 2). Die entsprechende Tabelle liegt diesem Leistungsverzeichnis bei.

beispielhaft:

Tabellen-Pos. 4 - VOC / gefährliche Stoffe / Vor-Ort verarbeitete Oberflächen-beschichtungen und Oberflächen-vorbereitungen für Beschichtungen  Spachtelmassen (inkl. Q-Spachteln), staubbindende Beschichtungen/ Grundierungen (entspr.Decopaint-RL Kat. G + H), Beton-schutzbeschichtungen (ölfest, säurefest, wasserfest, etc.);

Tabellen-Pos. 7 - VOC / gefährliche Stoffe
Vor-Ort verarbeitete Oberflächenbeschichtungen /
nicht filmbildende Imprägnierungen /
Beschichtungen auf mineralischen Untergründen im Innenbereich: Natur- und Betonwerkstein-bodenbeläge

Tabellen-Pos. 16 - VOC
Qualitätsniveau 5: nur Wb (wasserbasiert) VOC < 140 g/l
Nachweis durch:  PDB (Produktdatenblatt) oder TM (Technisches Merkblatt) mit Angaben zu Kategorie und Lösemittelgehalt nach
Decopaint-RL, SDB (Sicherheitsdatenblatt) ggf. Herstellerklärung, EPD

Tabellen-Pos. 36b - VOC /  Biozide / gefährliche Stoffe / gefährliche Einzelstoffe (Formaldehyd) halogenierte Treibmittel:
Innendämmung von Aufenthaltsräumen an Wand, Decke, Bodenplatte...

Der BNB-Nachweis gilt als erbracht, wenn aus dem vorgelegten Dokument (Herstellererklärung, EPD, SDB) eindeutig und prüfbar hervorgeht, dass die jeweilige Anforderung erfüllt ist.
Menge: 1,000 psch
Kostengruppe DIN 276 2018-12: 329

**1.1.20 Mechanisch gebundener Schüttdämmstoff zum Ausgleich von Unebenheiten**
Mechanisch gebundener Schüttdämmstoff zum Ausgleich von Unebenheiten <= 15 mm dick einbauen
Hersteller und Typ '....................................................' vom Bieter einzutragen
.
Menge: 588,000 m²
Kostengruppe DIN 276 2018-12: 324

**1.1.30 Ausgleich mit mechanisch gebundenem Schüttdämmstoff**
Ausgleich mit mechanisch gebundenem Schüttdämmstoff z.B. zwischen Versorgungsleitungen auf der Rohdecke bis 70mm dick einbauen
Sack zu ca.100 Liter
Hersteller und Typ '..................................................' vom Bieter einzutragen
Menge: 20,000 St
Kostengruppe DIN 276 2018-12: 324

**1.1.40 Randdämmstreifen Rippenpappe H 180mm**
STLB-Bau 2025-10 025
Randdämmstreifen aus Rippenpappe, Höhe 180 mm, für Heizestrich, Gussasphaltestrich, Ausführung im Erdgeschoss.
Menge: 240,000 m
Kostengruppe DIN 276 2018-12: 324

**1.1.50 PUR/PIR-Hartschaumplatte**
PUR/PIR-Hartschaumplatte nach DIN EN 13165, WLG 024, DEO ds, Druckspannung >=150kPa, d=70mm, beidseitig Aluminiumkaschiert, mit ausgewiesener mehrstündiger Temperaturbeständigkeit, dicht gestoßen, lose im Verband vollflächig auf der Unterlage verlegen, bauseits abgedeckt mit Fußbodenheizung-Flächendämmelement Mindestdicke von 30 mm, als Hitzeschutz

Produkt: „SilvaGard“ oder gleichwertig

Hersteller und Typ '..................................................' vom Bieter einzutragen
Menge: 588,000 m²
Kostengruppe DIN 276 2018-12: 324

**1.1.60 Wärmedämmstoffe anpassen**
Wärmedämmstoffe anpassen an auf der Rohdecke liegende Rohre, Kabelkanäle und dergleichen, Ausführung im Erdgeschoss.
Menge: 150,000 m
Kostengruppe DIN 276 2018-12: 324

**1.1.70 Blähperlit-Perlite-Dämmplatte**
Blähperlit-Perlite-Dämmplatte nach DIN EN 13169, d=25mm dicht gestoßen, lose im Verband vollflächig auf der Unterlage verlegen

Produkt: „Fesco GA“ oder gleichwertig

Hersteller und Typ '..................................................' vom Bieter einzutragen
Menge: 21,000 m²
Kostengruppe DIN 276 2018-12: 324

**1.1.80 Blähperlit-Perlite-Dämmplatte, Streifen**
wie Vorpos., jedoch in Streifen bis b= 35cm zur Abdeckung verlegter Bodenkanäle
Menge: 90,000 m
Kostengruppe DIN 276 2018-12: 324

**1.1.90 Temperaturbeständige Abdeckung**
Temperaturbeständige Abdeckung der Dämmschicht aus Rippenpappe, Rohglasvlies, Wollfilzpappe o.ä., Stöße überlappen, auf Dämmschichten, als Unterlage für Gussasphaltestrich.
Menge: 588,000 m²
Kostengruppe DIN 276 2018-12: 324

#### Titel 1.2 ESTRICHARBEITEN UND ESTRICHSCHLEIFARBEITEN

*Hinweis: Hinweistext*
Zwischen Verlegung der Bodendämmung gemäß Pos. 01.01.0050 und Einbau des Gussasphaltestrichs ist eine Unterbrechung von ca. vier Wochen einzukalkulieren.

**1.2.10 Gussasphalt-Heizestrich 5kN/m2 ICH10 Bauart B D 35mm**
STLB-Bau 2025-10 025
Heizestrich als Gussasphaltestrich AS, für Bodenplatte, mit Grenzwerten für Ebenheitsabweichungen mit erhöhten Ebenheitsanforderungen DIN 18202 Ausgabe 2019-07 Tabelle 3 Zeile 4, als Estrich auf Dämmschicht DIN 18560-2, lotrechte Nutzlasten (Einzellasten bis 4 kN, Flächenlasten bis 5 kN/m2), Härteklasse ICH 10, Bauart B, Estrichnenndicke 35 mm, als Nutzestrich mit geschliffener Oberfläche, Oberflächenbehandlung wird gesondert vergütet, Ausführung im Erdgeschoss.
Menge: 516,000 m2
Kostengruppe DIN 276 2018-12: 325

**1.2.20 Gussasphalt-Heizestrich 5kN/m2 ICH10 Bauart B D 35mm 1-5m2**
STLB-Bau 2025-10 025
Heizestrich als Gussasphaltestrich AS, für Bodenplatte, mit Grenzwerten für Ebenheitsabweichungen mit erhöhten Ebenheitsanforderungen DIN 18202 Ausgabe 2019-07 Tabelle 3 Zeile 4, als Estrich auf Dämmschicht DIN 18560-2, lotrechte Nutzlasten (Einzellasten bis 4 kN, Flächenlasten bis 5 kN/m2), Härteklasse ICH 10, Bauart B, Estrichnenndicke 35 mm, als Nutzestrich mit geschliffener Oberfläche, Oberflächenbehandlung wird gesondert vergütet, in Einzelflächen über 1 bis 5 m2, Ausführung im Erdgeschoss.
Menge: 25,500 m2
Kostengruppe DIN 276 2018-12: 325

**1.2.30 Gussasphaltestrich Estrich auf Dämmschicht IC10 D 30mm 5-10m2**
STLB-Bau 2025-10 025
Gussasphaltestrich AS, für Bodenplatte, als Estrich auf Dämmschicht DIN 18560-2, Härteklasse IC 10, Estrichnenndicke 30 mm, zur Aufnahme von Fliesen-/Plattenbelägen im Dünnbett, Oberfläche mit Sand abreiben, in Einzelflächen über 5 bis 10 m2, Ausführung im Erdgeschoss.
Menge: 11,000 m2
Kostengruppe DIN 276 2018-12: 324

**1.2.40 Gussasphaltestrich Estrich auf Dämmschicht IC10 D 30mm 1-5m2**
STLB-Bau 2025-10 025
Gussasphaltestrich AS, für Bodenplatte, als Estrich auf Dämmschicht DIN 18560-2, Härteklasse IC 10, Estrichnenndicke 30 mm, zur Aufnahme von Fliesen-/Plattenbelägen im Dünnbett, Oberfläche mit Sand abreiben, in Einzelflächen über 1 bis 5 m2, Ausführung im Erdgeschoss.
Menge: 10,000 m2
Kostengruppe DIN 276 2018-12: 324

**1.2.50 Zulage helle Gesteinskörnung**
Zulage Gesteinskörnung Sieblinie 8mm, hellgrau und farblich homogen für das optisch ansprechende Erscheinungsbild eines geschliffenen Terrazzoestrichs, Bindemittel schwarz,
Menge: 541,500 m²
Kostengruppe DIN 276 2018-12: 324

**1.2.60 5mm Mehrstärke**
5mm Mehrstärke für den Abtrag des zu schleifenden
Gussasphaltestrichs
Menge: 541,500 m²
Kostengruppe DIN 276 2018-12: 324

**1.2.70 Zulage Verlegung im Gefälle**
Zulage Verlegung im Gefälle im Bereich bodengleiche Dusche
Beh.-WC, Größe 1,50 x1,50m
Menge: 2,250 m²

**1.2.80 Estrich Durchdringung anpassen**
STLB-Bau 2025-10 025
Estrich an Durchdringung anpassen, bis 0,1 m2 Einzelgröße, Ausführung im Erdgeschoss.
Menge: 10,000 St
Kostengruppe DIN 276 2018-12: 324

**1.2.90 Aussparung Estrich schließen**
STLB-Bau 2025-10 025
Aussparung in Estrich schließen, Querschnitt rechteckig,
Maße in cm 'bis ca.20x20cm'

Ausführung im Erdgeschoss.
Menge: 5,000 St
Kostengruppe DIN 276 2018-12: 324

**1.2.100 Estrich in Deckel Bodentank**
Estrich in bauseitigen Bodentankdeckel einbringen und an Bodentankrahmen umlaufend anpassen
Menge: 5,000 St
Kostengruppe DIN 276 2018-12: 324

#### Titel 1.3 ESTRICHSCHLEIFARBEITEN / TERRAZZOARBEITEN

*Hinweis: Hinweistext*
Die Schleifarbeiten der Folgeposition werden auf der gesamten Estrichfläche ausgeführt. Der Feinstschliff inklusive Verfüllen der Poren erfolgt nur auf den später sichtbaren Flächen, s.Grundriss. Flächen für feste Einbauten sind auszusparen.

**1.3.10 Musterfläche geschliffener Estrich**
Vorlage Musterfläche geschliffener Estrich mit geplanter Gesteinsmischung,
Einzelgröße ca. 20x20cm
Menge: 1,000 St
Kostengruppe DIN 276 2018-12: 324

**1.3.20 Terrazzoschleifarbeiten innen**
Terrazzoschleifarbeiten innen
Schleifen des Gussasphaltestrichs in mehreren
Arbeitsgängen, inkl. Verschließen / Verfüllen der
Gussasphaltporen, Schleifen bis K120, Rutschhemmung R9, Anarbeiten an den Randbereichen in gesonderter Position, Estrichgesamtstärke nach Schliff: 35mm
Menge: 456,000 m²
Kostengruppe DIN 276 2018-12: 324

**1.3.30 Terrazzoschleifarbeiten innen, Grobschliff**
Terrazzoschleifarbeiten innen wie vor,
jedoch Grobschliffe ohne Verfüllen der
Gussasphaltporen. Schleifvorgänge sind nur erforderlich zur Herstellung einer ebene Fläche an späteren Standorten der fest eingebauten Möblierung, Anarbeiten an den Randbereichen in gesonderter Position, Estrichgesamtstärke nach Schliff 35mm
Menge: 60,000 m²
Kostengruppe DIN 276 2018-12: 324

**1.3.40 Terrazzoschleifarbeiten innen, Kleinräume**
Terrazzoschleifarbeiten der Vorpos. 01.03.0020 für Ausführung in Kleinräumen bis 5qm Größe
Menge: 25,500 m²
Kostengruppe DIN 276 2018-12: 324

**1.3.50 Terrazzoschleifarbeiten innen, Anarbeiten Randbereiche**
Terrazzoschleifarbeiten innen,
Anarbeiten an gerade Randbereiche,
Anarbeiten gilt nur für Bereiche bei denen mit Handgerät bis direkt an die Wandoberfläche angearbeitet werden muss
Menge: 240,000 m
Kostengruppe DIN 276 2018-12: 324

**1.3.60 Terrazzoschleifarbeiten innen, Anarbeiten Innenecken**
Terrazzoschleifarbeiten innen,
passgenaues Anarbeiten an 90° Innenecken Wände und Stützen
Menge: 65,000 St
Kostengruppe DIN 276 2018-12: 324

**1.3.70 Terrazzoschleifarbeiten innen, Bodentank**
Terrazzoschleifarbeiten innen,
Anarbeiten an bauseitigen Bodentank durch überschleifen der Bodentankrahmens sowie des Bodentankdeckels, Material Edelstahl
Menge: 5,000 St
Kostengruppe DIN 276 2018-12: 324

**1.3.80 Ersteinpflege**
Ersteinpflege einkomponentig  auf Acrylatbasis
Liefern und fachgerecht aufbringen.

Hersteller und Typ: Herwetec Schucolin Polymergrund o.glw.

Hersteller und Typ '..................................................' vom Bieter einzutragen
Menge: 481,500 m²
Kostengruppe DIN 276 2018-12: 329

**1.3.90 Schutzabdeck. Bodenfläche Pappe herstellen beseitigen**
Schutzabdeckung der Bodenfläche, aus Estrich, Gussasphaltestrich, Abdeckung aus kaschierter Pappe (Tetrapak o.glw.), Stöße verkleben, herstellen und beseitigen.
Menge: 541,500 m²
Kostengruppe DIN 276 2018-12: 329

#### Titel 1.4 NACHWEISARBEITEN UND SONSTIGES

**1.4.10 Mattenrahmen Stahl niro L 100 cm B 100 cm H 25mm**
STLB-Bau 2025-10 025
Mattenrahmen, aus nichtrostendem Stahl,
Länge Mattenrahmen '100' cm,

Breite Mattenrahmen '100' cm,
Außenmaß Profilhöhe 25 mm.
Menge: 1,000 St
Kostengruppe DIN 276 2018-12: 329

**1.4.20 Mattenrahmen Stahl niro L 260 cm B 225 cm H 25mm**
STLB-Bau 2025-10 025
Mattenrahmen, aus nichtrostendem Stahl,
Länge Mattenrahmen '260' cm,

Breite Mattenrahmen '225' cm,
Außenmaß Profilhöhe 25 mm.
Menge: 1,000 St
Kostengruppe DIN 276 2018-12: 352

**1.4.30 Eingangsmatte ca.2,25m x 2,60m**
Eingangsmatte ca.2,25m x 2,60m
Eingangsmatte inkl. Einbaurahmen.

Hersteller und Typ:
Emco Diplomat Einlegematte o.glw. Farbe schwarz

Hersteller und Typ '..................................................' vom Bieter einzutragen
Menge: 1,000 St
Kostengruppe DIN 276 2018-12: 329

**1.4.40 Eingangsmatte ca. 1m x 1,25m**
Eingangsmatte ca. 1m x 1,25m
Eingangsmatte inkl. Einbaurahmen.

Hersteller und Typ:
Emco Diplomat Einlegematte o.glw. Farbe schwarz

Hersteller und Typ '..................................................' vom Bieter einzutragen
Menge: 1,000 St
Kostengruppe DIN 276 2018-12: 324

**1.4.50 Anschlagwinkel**
Anschlagwinkel liefern und einbauen. Aus Edelstahl
60 x 35mm, Einzellänge bis ca. 100cm, im Türbereich,
Bodenbelagswechsel etc.
Menge: 4,000 m
Kostengruppe DIN 276 2018-12: 324

**1.4.60 Schließen Randfuge elast.Dichtstoff Silikon B 10mm T 10mm**
STLB-Bau 2025-10 025
Schließen von Fugen als Randfuge, DIN EN 13318, mit elastischem Dichtstoff, einschl. Fugenvorbehandlung und -hinterfüllung, Basis Silikon, Farbton schwarz, Fugenbreite 10 mm, Verhältnis Fugenbreite zu Dichtstofftiefe 1:1, Fugentiefe 10 mm, Ausführung im Erdgeschoss,
Hersteller und Typ 'Ottoseal S54 o.glw.' oder gleichwertig,

Hersteller und Typ '....................................................' vom Bieter einzutragen
.
Menge: 240,000 m
Kostengruppe DIN 276 2018-12: 352

**1.4.70 Vorarbeiter/-in sämtliche Kosten/Zuschläge**
*** Bedarfsposition mit GB
STLB-Bau 2025-10 091
Stundenlohnarbeiten durch Vorarbeiter/-in
der Verrechnungssatz für die jeweilige Arbeitskraft umfasst sämtliche Aufwendungen wie Lohn- und Gehaltskosten, Lohn- und Gehaltsnebenkosten, Zuschläge, lohngebundene und lohnabhängige Kosten, sonstige Sozialkosten, Gemeinkosten, Wagnis und Gewinn.
Menge: 5,000 h
Kostengruppe DIN 276 2018-12: 399

**1.4.80 Facharbeiter/-in sämtliche Kosten/Zuschläge**
*** Bedarfsposition mit GB
STLB-Bau 2025-10 091
Stundenlohnarbeiten durch Facharbeiter/-in
der Verrechnungssatz für die jeweilige Arbeitskraft umfasst sämtliche Aufwendungen wie Lohn- und Gehaltskosten, Lohn- und Gehaltsnebenkosten, Zuschläge, lohngebundene und lohnabhängige Kosten, sonstige Sozialkosten, Gemeinkosten, Wagnis und Gewinn.
Menge: 5,000 h
Kostengruppe DIN 276 2018-12: 399

**1.4.90 Bauhelfer/-in sämtliche Kosten/Zuschläge**
*** Bedarfsposition mit GB
STLB-Bau 2025-10 091
Stundenlohnarbeiten durch Bauhelfer/-in
der Verrechnungssatz für die jeweilige Arbeitskraft umfasst sämtliche Aufwendungen wie Lohn- und Gehaltskosten, Lohn- und Gehaltsnebenkosten, Zuschläge, lohngebundene und lohnabhängige Kosten, sonstige Sozialkosten, Gemeinkosten, Wagnis und Gewinn.
Menge: 5,000 h
Kostengruppe DIN 276 2018-12: 399
